# Neubau Kinderhaus Demling (Freigabe BH)
Angebotsaufforderung (GAEB DA XML 3.3, DA83)
Projekt: 379NKD
Währung: EUR
Erstellt mit: GXML Toolbox V3.3 R20220330, ORCA AVA 27 27.00.00, 20.05.2026

## Objektbeschreibung
Neubau einer Kindertagesstätte in Demling mit 2 Kindergarten-, 2 Krippen- und 2 Hortgruppen, Küche, Speise- und Mehrzweckraum

Objektbeschreibung

Die Gemeinde Großmehring beabsichtig, im Ortsteil Demling auf dem Grundstück Fl. Nr. 2212, 2212/1, 2213, 2213/1, 2213/2, 2214, 2215 und 2214/1 der Gemarkung Demling ein Kinderhaus (Kindertagesstätte mit Hort) neu zu errichten. Das Grundstück ist zentral in Demling gelegen, ca. 150m nordwestlich des Kirchhofs mit dem Friedhof. Nach Norden liegt ein neu erschlossenes Wohnbaugebiet. Im Süden begrenzt der Kirchbauerweg das trapezförmige Baufeld.

Die Zufahrt ist von Norden her über die Friedhofstraße möglich.
Der Neubau wird als zweigeschossiger Holzbau in Form von 3 Einzelhäusern mit Außenwänden in Rahmenbauweise, tragenden Innenwänden und Decke über EG aus Brettsperrholz, Satteldächern und Flachdach über dem Eingangsbereich geplant.
Die Erschließung des Gebäudes, getrennt nach Zugang Kindertagesstätte und Hort, erfolgt an der Ostseite über eine Stich (Fl. Nr. 2214/1) von der Friedhofstraße her.
Im nordöstlichen Haus wird ein Aufzug zur barrierefreien Anbindung des Obergeschosses errichtet.

Im EG werden die beiden Kinderkrippengruppen mit Nebenräumen und Sanitärbereich, sowie Technikräume, die Küche, der Mehrzweck- und der Speiseraum errichtet.
Im OG werden die Kindergartenräume mit Ruheräumen und Sanitärbereich, die Personal- und Hortgruppenräume mit Sanitärbereich vorgesehen. Im OG werden  Loggien ausgebildet. An der Nordseite im EG befindet sich die Anlieferung der Küche mit eigenem überdachtem Abstellbereich.
Das Gebäude wird in vorgenannter Holzbauweise errichtet mit Aluminium-Industriefalzddeckung der Steildächer und Photovoltaik-Anlage. Die Überdachung des Hauptzugangsbereiches zwischen den Einzelhäusern über EG erhält ein flach geneigetes Foliendach mit Begrünung bzw. begehbarer Dachterrasse.
Die Gründung erfolgt als Flachgründung auf Bodenaustausch.
Ein Bodengrundgutachten ist erstellt worden. Demnach liegt das Grundstück nicht im Einflussbereich von Grundwasser.
Die öffentlich rechtlichen Genehmigungen liegen bei Baubeginn vor. Die Baumaßnahme wird öffentlich gefördert.

Allgemein:

Das Grundstück befindet sich am nördlichen Rand des Ortszentrums von Demling und liegt
südlich an der Friedhofstraße.
Geländeform: Weitgehend eben, frei von Bewuchs. Der Grundstückszuschnitt ist dem beiliegendem Lageplan zu entnehmen.

Bodenverhältnisse:
Gemäß vorliegendem Bodengutachten stehen im Bereich des geplanten Neubaus unter der Humusschicht bindige Tonböden des Homogenbereich B1 in steifer Konsistenz an. Ein Bodenaustausch von ca. 60cm unter der Bodenplatte wird wegen der Frostempfindlichkeit dennoch erforderlich.
Die Gründungssohle liegt außerhalb des Einflußbereiches des Grundwassers, Aufgrund vorgefundener gering wasserdurchlässiger Schichten kann jedoch niederschlagsbedingtes Stau- bzw. Schichtenwasser nicht ausgeschlossen werden.

Kanal u. Versorgungsleitungen:
Das Baugrundstück ist nicht erschlossen. Kanal-, Wasser- u. Stromversorgung müssen entsprechend angepasst und erweitert werden.
Der Abwasserkanal befindet sich nördlich in der Friedhofstraße

Abmessungen :  Länge Haus 1 (NW):  ca. 20,65 m
  Breite Haus 1 (NW):  ca. 14,15 m
  Traufe Haus 1 (NW): ca. 5,41 m
  First Haus 1 (NW): ca. 8.72 m
  Länge Verbindungsbau (Nord):  ca. 2,55 m
  Länge Haus 2 (NO):  ca. 15,65 m
  Breite Haus 2 (NO):  ca. 14,15 m
  Traufe Haus 2 (NO): ca. 5,41 m
  First Haus 2 (NO): ca. 8.72 m
  Länge Verbindungsbau (Ost):  ca. 6,50 m
  Länge Haus 3 (S):  ca. 20,65 m
  Breite Haus 3 (S):  ca. 14,15 m
  Traufe Haus 3 (S): ca. 5,41 m
  First Haus 3 (S): ca. 8.72 m

Kubatur und Flächen:  BRI gesamt:  ca.  7.036,00 m³
  NGF gesamt:  ca.  1.512,97 m²
  BGF gesamt:  ca.  1.846,18 m²

Im Wesentlichen sind folgende Maßnahmen geplant:

Erdarbeiten:  Bodenaustausch für die Plattengründung.

Tragwerk, Dach:  Holzrahmenbau mit Brettsperrholz Zwischendecke und vereinzelt tragenden Innenwänden aus Brettsperrholz. Nicht tragende Wände in Trockenbauweise. Nicht sichtbarer Sparrendachtuhl mit hinterlüftetem Kaltdach und Aluminiumn-Stehfalz Deckung, Neigung von 3° bis 25 °. PV-Anlage auf den südlichen Dachhälften.
  Darunter abgehängte Holzfaser-Akustikdecken, teilweise glatte
 Gipskartondecken.
 Eingangsüberdachung aus Brettsperrholz mit Gefälledämmung,  Folienabdichtung, Substratschüttung und Begrünung.
 Dachtreasse aus Brettsperrholz mit  Gefälledämmung,Folienabdichtung und Plattenbelag.

Fassade:  Außenwände in Holzrahmenbauweise mit hinterlüfteter Holzfassade (Elementierung möglich).
 Fenster in Elementbauweise. vereinzelt Fenster hinter der Fassade versteckt bzw. mit Holzrasterkonstruktion überdeckt. Ein großteil der Verglasungen erhalten einen, in der Fassade integrierten, textilen Sonnenschutz bzw. Sonnenschutzverglasung nach Angabe Bauphysik .

Gründung:  Stahlbetonbodenplatte mit Aufzugsunterfahrt

Innenraum:  Abgehängte Holzfaser-Akustikdecke.
 Tragende Innenwände als Holzmassivwände überwiegend mit  Sichtanforderung, teilweise mit Gipskarton beplankt.  Nichtragenden Innenwände aus Gipskarton.
 Schwimmender Estrich mit Fußbodenheizung.
 Trockenbauvorsatzschalen zur Schallregulierung.
 Fliesenarbeiten in den Sanitärräumen, homogene Bodenbeläge  in den Aufenthaltsbereichen.
 Malerarbeiten.
 Maßnahmen zur Erzielung des geforderten brandschutztechnischen Standards.

Haustechnik:  geregelte, zentrale Be- und Entlüftung,
  Luft-Wasser-Wärmepumpe als zentrale Energiequelle,
  Fußbodenheizung,
 Sanitär- und Elektroinstallation nach üblichem Objektstandard  für öffentliche Bauten. Beleuchtung LED

Baustellenbetrieb und Baustelleneinrichtung (siehe beil. Baustelleneinrichtungsplan)
Fortsetzung der BVB gem. Pkt 10.15

Die allgemeine Baustellenerschließung und Baustellenzufahrt erfolgt über die Friedhofstraße.
Auf der im BE-Plan gekennzeichneten Fläche haben nach Abstimmung mit dem Bauherrn und der Bauleitung die gesamte Baustelleneinrichtung sowie alle Anlieferungen und Parkflächen Platz zu finden. Weitere Flächen können nicht zur Verfügung gestellt werden.
Alle Zufahrtswege sind permanent freizuhalten. Jeder AN hat die Möglichkeit die Baustelleneinrichtung und die Baustellenlagerung direkt mit allen Beteiligten einvernehmlich zu klären. Sie muss im Vorfeld mit der Bauleitung abgesprochen und von ihr genehmigt werden.
Die Baustellenzugänge sind geschlossen zu halten, um das Betreten der Baustelle durch unbefugte Erwachsene und Kinder zu verhindern.
Alle nötigen Maßnahmen zur Vermeidung von Schmutz und Lärm sind zu treffen. Diese werden nicht separat vergütet und sind in die Einheitspreise einzurechnen.
Die Baustelle ist täglich zu reinigen, Verschmutzungen der Straßen sind am Tag der Entstehung vollständig zu beseitgen.
Es wird besonders darauf hingewiesen, dass die Durchfahrt durch die Friedhofstraße nicht behindert werden darf und jederzeit freizuhalten ist.
Die Einholung der evtl. erforderlichen, öffentlich- rechtlichen Genehmigungen mit allen daraus entstehenden Unkosten und Gebühren, sowie die vorschriftsmäßige Absicherung und Beleuchtung der Baustelleneinrichtung ist Sache des Unternehmers und mit den angebotenen Einheitspreisen für die Baustelleneinrichtung abgegolten.
Sämtliche Hebezeuge sind vom AN zu stellen und in die Angebotspreise einzurechnen. Vom Gewerk Bauhauptarbeiten wird bauseits ein Kran für die Dauer der Rohbauzeit, sh. Bauzeitenplan, gestellt. Hebezeiten sind vom AN eigenverantwortlich mit dem Gewerk Bauhauptarbeiten abzustimmen.

## Termine
ZEITLICHE ABWICKLUNG DES BAUVORHABENS:
___________________________________________

  Beginn  Fertigstellung

Baubeginn:  KW  15/2026

BE / Erdarbeiten/ Kanal  KW 15/2026  18/2026

Bodenplatte / Aufuzgsschacht: KW 19/2026  23/2026

Zimmererarbeiten, Montage: Rohbau KW  24/2026  37/2026

Spengler Dachdeckung:  KW 37/2026  44/2026

Dachterrasse / Gründach:  KW 45/2026  48/2026

Fenster / P-R-Fassade Montage: KW 35/2026  44/2026

Fassadenbekleidung:  KW 43/2026  11/2027

Innenausbau:  KW  35/2026  29/2027

UP-, TB und Roh-Installation KW  37/2026  03/2027

Fertiginstallation  KW 18/2027  26/2027

Außenanlagen  KW 18/2027  29/2027

Abnahme aller Leistungen KW  29/2027

Detaillierte Terminangabe für die Ausführung der einzelnen Gewerke werden im  jeweiligen Leistungsverzeichnis fixiert und im Werkvertrag verbindlich festgelegt. Terminablauf siehe auch beiliegender Terminplan.
--------------------------------------------------------------------------------------------------------------------------------------------------
voraussichtliche  Ausführungstermine:

Gewerk:  VE 170 Trockenbauarbeiten

Leistung:  Beginn:  Ende:

Wände stellen  24.08.2026  04.09.2026
Estrichabstellungen  28.09.2026  08.10.2026
Wände schließen  18.01.2027  19.02.2027
Decken  15.02.2027  02.04.2027

## Planlieferung
Planlieferung

Sämtliche Planunterlagen werden dem AN nur in digitaler Form im PDF-Format
zur Verfügung gestellt und müssen vom AN selbst ausgedruckt bzw. entsprechend
seines Bedarfs vervielfältigt werden.
Papierpläne können nur gegen separate Vergütung beim Architekten
angefordert werden.

## ZTV Baustelle und Baustellenorganisation
1. DIN-Normen und sonstige Vorschriften

a)  Bayerische Bauordnung
b)  32. BImschV (Baumaschinenlärmverordnung)
c)  Unfallverhütungsvorschriften der Berufsgenossenschaften

2. Definition

a) Baustelle im Sinne dieser ZTV sind der eigentliche Neubaubereich und vom AG
  zugewiesene Lagerflächen außerhalb des Baubereichs (vgl. Baustellenleitplan). Die Größe
  der Baustelle kann sich während der Ausführungszeit ändern.
b)  Baustraßen stellen die Verbindung zwischen der Baustelle und öffentlichen Straßen sowie
  zwischen der Baustelle und Lagerflächen außerhalb der Baustelle her. Auf Baustraßen gilt
  die StVO.

3. Baustellenorganisation

a)  Die dem AN zur Verfügung stehenden Baustellen- und Lagerflächen sind im Lageplan
  dargestellt.
b)  Vom AG wird ein SIGE-Plan erstellt und ein SiGeKo ernannt. Grundsätzlich ist jeder AN für
  die Sicherung seiner Arbeitsbereiche unter Einhaltung der im SIGE-Plan benannten
  Vorschriften verantwortlich.
c)  Notwendige zusätzliche Sicherungsmaßnahmen, die für mehrere Gewerke verwendet
  werden können, werden vom AG vergütet und sind im LV erfasst.
d)  Dem SiGeKo ist zu Beginn der Arbeiten von jeder Firma mitzuteilen, wer auf der Baustelle für
  die Einhaltung der UVV verantwortlich ist. Während der Arbeiten hat jede Firma dem SiGeKo
  unaufgefordert alle 2 Wochen einen detaillierten Arbeitsplan für die nächsten 2 Wochen
  mitzuteilen.
e)  Aus Lärmschutzgründen wird die Arbeitszeit montags bis freitags auf die Zeit von 7.00 Uhr
  bis 18.00 Uhr beschränkt.
f)  Längere Arbeitszeiten und Samstagsarbeit bedürfen wegen der Koordination mit der
  Bauüberwachung grundsätzlich und rechtzeitig vorher (> 2 Tage) der Zustimmung des AG;
  ausgenommen hiervon sind Wartungs- und Reparaturarbeiten.
g)  Bei Dunkelheit dürfen Arbeiten nur durchgeführt werden, wenn die Baustelle ausreichend
  beleuchtet ist.
h)  Für die Bauleitung ist vom AN ein Dipl.-Ing. (Bauwesen) oder vergleichbar mit mindestens
  3 Jahren  Berufspraxis einzusetzen.
i)  Das Aufstellen von firmeneigenen Bauschildern ist verboten. Vom AG wird eine Bautafel
  aufgestellt.Der AG veranlasst, dass der Firmenname auf diesen Bauschildern mit aufgeführt
  wird. Der AN hat die erforderlichen Textvorlagen der Bauleitung zu übergeben.
j)  Die Entnahme von Wasser und Strom darf nur an den ausgewiesenen, mit Zählern
  versehenen Stellen erfolgen. Unberechtigte Entnahmen an anderen Stellen werden als
  Diebstahl verfolgt.
k)  Auf der Baustelle dürfen nur Fahrzeuge eingesetzt werden, die ordnungsgemäß versichert
  sind und alle Anforderungen der StVO erfüllen.
l)  Die Baustelle ist innerhalb von einer Woche nach der Abnahme  der Leistungen bzw. einer
  vereinbarten Nachfrist vollständig zu räumen.

4. Emmissionen

a)  Vom AN dürfen nur Baumaschinen eingesetzt werden, die nachweislich die Anforderungen
  der 32.BlmschV  (Baumaschinenlärmverordnung) erfüllen.
b)  Das Verbrennen von Bauschutt aller Art ist auf der Baustelle verboten.
c)  Das Entstehen von Bränden muss durch geeignete Maßnahme verhindert werden. Bei
  Trennarbeiten mittels Schweißbrenner und Flexarbeiten dürfen in der unmittelbaren
  Umgebung des sich erwärmenden Stahlteils keine brennbaren Stoffe mehr vorhanden sein.
  Das betrifft auch am Boden im Bereich des Funkenflugs liegende, brennbare Stoffe.
  Funktionsfähige Feuerlöscher müssen bei den Trennarbeiten in ausreichender Anzahl
  griffbereit vorhanden sein.
d)  Abwasser- und Regenwasserkanäle, die vom Aushub- oder Umbaubereich wegführen, sind
  spätestens zu Beginn der maschinellen Arbeiten an vom AG angegebenen Stellen mit
  geeigneten Deckeln zu verschließen, damit kein Bauschutt in bestehende Kanäle eingespült
  wird.

5. Abnahmen, Qualitätskontrolle

 Die geräumte Baustelle wird förmlich abgenommen.

6. Nebenleistungen

a)  Anbringen von Verbotsschildern in ausreichender Anzahl
  ("Betreten der Baustelle verboten" usw.)
b)  Installation von Zähleinrichtungen für Wasser  (Standrohre) und Strom (Baustromzähler).
c)  Teilnahme am Jour-Fixe.
d)  Erkundung Leitungsbestand auf dem Grundstück.
e)  Liefern der erforderlichen Informationen an den SiGeKo.
f)  Beseitigung von Schäden an Schutzabdeckungen und Staubschutzwänden.
  sowie von Abfallmaterial aus dem Bereich des Auftragnehmers (Baustellenabfälle, z.B..
  Verpackungsmaterial, Reststoffe usw.), das entsprechend den rechtlichen Vorschriften
  (z.B. örtliche Abfallsatzung) zu entsorgen ist.
  Wertstoffe sind auszusondern, in getrennten Fraktionen zu erfassen und der
  Wiederverwertung zuzuführen (Nebenleistung nach Nr. 4.1.11 DIN 18 299).
 Sondermüll ist unter Beachtung des Gesundheitsschutzes nach Abfall-Schlüssel zu
  kennzeichnen und mit  Nachweis bei zugelassenen Annahmestellen zu entsorgen
g) Tägliche Reinigung der Baustelle und Baustraßen, sowie Beseitigung von Verunreinigungen
  auf öffentlichen Verkehrsflächen.

## 170 Trockenbauarbeiten

### Titel 1 Trockenbauarbeiten

*Hinweis: ZTV Trockenbauarbeiten*
Deckenbekleidung - Leichtbauwände - Wärmedämmarbeiten

Ergänzend zur VOB neuester Fassung und den allgemeinen und besonderen Vertragsbedingungen gelten die nachstehend aufgeführten DIN-Normen.
Für die Ausführung von Trockenbauarbeiten gelten die Bestimmungen folgender Normen:

DIN 4103 - Leichtbauwände
DIN 4105, T2 "Nichttragende innere Trennwände",
"Trennwände aus Gipswandbauplatten".
DIN 4108  "Wärmeschutz im Hochbau"
DIN 4109  "Schallschutz im Hochbau";
DIN 18168 "Leichte Deckenbekleidungen und Unterdecken";
DIN 18181 "Gipskartonplatten im Hochbau";
DIN 18182 "Zubehör für die Verarbeitung von Gipskartonplatten";
DIN 18183 "Montagewände aus Gipskartonplatten";
VOB Teil C, DIN 18340 "Trockenbauarbeiten".
jeweils in der zum Zeitpunkt der Ausschreibung gültigen, aktuellen Version, sowie die Verlege - und Verarbeitungsrichtlinien der Hersteller.

Für die Abrechnung von Trockenbauarbeiten gelten die Vorschriften des BGB sowie VOB Teil C DIN 1961 "Allgemeine Vertragsbedingungen für die Ausführung von Bauleistungen"

Die Regelunterkonstruktionen sind aus genormten, verzinkten Stahlblechprofilen herzustellen.Alle Systemverbindungen sind zu schrauben oder mit den dazugehörigen Verbindungsstücken herzustellen, Richtqualität Knauf.
Alle Verbindungsteile und Schrauben sind in korrosionsgeschützter Ausführung zu verwenden.
Spachtelungen sind in mindestens 2 Arbeitsgängen flächeneben herzustellen, einschl. Feinspachtelung der Fugen, Schraubstellen und Abschlüsse mit  erforderlichem Schleifen für bauseitigen Anstrich,
geforderte Oberflächenqualität: Q 2 gemäß Merkblatt 2 des Bundesverband der Gipsindustrie e.V.
Zulage für Q 3

#### Untertitel 1.1 Baustelleneinrichtung

**1.1.1 Baustelleneinrichtung**
*** Pauschalposition
Notwendige Baustelleinrichtung zur Ausführung der nachfolgend beschriebenen Arbeiten anliefern, einrichten, über die gesamte Bauzeit vorhalten und nach Beendigung der Arbeiten räumen und wieder abtransportieren.
Inkl. sämtlicher Materialtransporte zum Bauvorhaben, in das Objekt und innerhalb des Bauvorhabens.
Menge: 1,000 psch

**1.1.2 Montagegerüste bis Einbauhöhe 4,70 m**
*** Pauschalposition
Standard-Montagegerüste nach Wahl des Auftragnehmers zur Erbringung der eigenen Leistungen anliefern, aufbauen, über die gesamte Bauzeit vorhalten und nach Beendigung der Arbeiten wieder abbauen und abtransportieren.
Inkl. dem Versetzten der Montagegerüste im Zuge der Arbeiten.
Montagegerüste bis Einbauhöhe 4,70 m ab Standfläche
Menge: 1,000 psch

**1.1.3 Dokumentationsunterlagen**
*** Pauschalposition
Der AN hat der Bauleitung vor Beginn der Ausführung
folgende Unterlagen zu übergeben (digital, als PDF-Dateien):
- Sämtliche Produktdatenblätter, Zulassungen, Prüfzeugnisse,
  Sicherheitsdatenblätter, etc. aller verwendeten Materialien und
  Systeme
- Konformitätserklärungen
Zusätzlich sind dem AG vor der Abnahme bzw. spätestens vor Erstellung der Schlussrechnung folgende Unterlagen in Papierform und in digitaler Form als PDF-Dateien zu übergeben:
- Nachweise, Berechnungen, etc., soweit der AN diese erstellt
  hat
- Übereinstimmungserklärungen
- Benennung der mit der zulassungskonformen Ausführung
  betrauten Mitarbeiter und überwachenden Personen
- Fachunternehmerbescheinigung mit Ansprechpartner bei
  Gewährleistungsmängeln
- Fachbauleitererklärung
- Eingesetzte Nachunternehmer (ausgeführte Leistung und
  Adresse)
- Aufstellung wiederholende Prüfungen, soweit zutreffend
Menge: 1,000 psch

**1.1.4 Bodenabdeckung, PE-Folie**
Bestehenden Bodenbelag durch abdecken mit PE-Folie 0,2 mm vor Verunreinigungen und Beschädigungen schützen.
Inkl. Demontage und Entsorgung der Abdeck- ung nach Beendigung der Arbeiten.
Menge: 30,000 m²

**1.1.5 Bodenabdeckung, Malervlies**
Bestehenden Bodenbelag durch abdecken mit Malervlies vor Verunreinigungen und Beschädigungen schützen.
Inkl. Demontage und Entsorgung der Abdeck- ung nach Beendigung der Arbeiten.
Menge: 90,000 m²

#### Untertitel 1.2 Wände, Vorsatzschalen und Beplankungen

*Hinweis: Hinweis zur Brandschutzanforderung in Treppenräumen*
Hinweis zur Brandschutzanforderung in Treppenräumen

Treppenraumwände und -Decken sind jeweils in Verbindung mit der Holzunterkonstruktion feuerhemmend herzustellen, mit nicht brennbaren Oberflächen
Die im LV enthaltenen Posirtionen für direktbeplankungen und Vorsatzschalen in F-30 beziehen sich auf diese Anforderung

*Hinweis: Direktbeplankungen*

**1.2.1 Direktbeplankung, 1x 12,5 mm GKB**
Liefern und montieren einer Beplankungslage direkt auf bauseitige Holzmassivwände. bzw. OSB-Bekleidung von Holzrahmenwänden
Die Beplankung erfolgt direkt ohne Ausgleich von Unebenheiten.

Einbauhöhe:  EG ca. 3,25 m :
  OG bis ca. 4,70 m

Beplankung:
  1x 12,5 mm GKB
  Gipskartonbauplatte, Typ A
  Verarbeitung gemäß DIN 18181
Befestigung:
  Befestigung der Beplankung mit dafür zugelassenen
  Befestigungsmitteln
Verspachtelung:
  gemäß Merkblatt Nr. 2 des Bundesverbands der Gipsindustrie
  e.V. Qualitätsstufe Q2
Menge: 360,000 m²

**1.2.2 Direktbeplankung, F-30 2x 12,5 mm GKF**
Liefern und montieren einer Beplankungslage direkt auf bauseitige Holzmassivwände.
Die Beplankung erfolgt direkt ohne Ausgleich von Unebenheiten.

Einbauhöhe:  EG ca. 3,25 m :
  OG bis ca. 4,70 m

Feuerwiderstandsklasse:  F-30

Beplankung:
  2x 12,5 mm GKF
  Gipskarton-Feuerschutzplatte,
  Verarbeitung gemäß DIN 18181
Befestigung:
  Befestigung der Beplankung mit dafür zugelassenen
  Befestigungsmitteln
Verspachtelung:
  gemäß Merkblatt Nr. 2 des Bundesverbands der Gipsindustrie
  e.V. Qualitätsstufe Q2
Menge: 62,000 m²

**1.2.3 Direktbeplankung, 25 mm Promat**
Liefern und montieren einer Beplankungslage direkt auf bauseitige Holzmassivwände. bzw. OSB-Bekleidung von Holzrahmenwänden
Die Beplankung erfolgt direkt ohne Ausgleich von Unebenheiten und dient als Brandschutzlage hiinter Elektro-Unterverteilungen.
Beplankung:
  1x 25 mm Promatect-H
Befestigung:
  Befestigung der Beplankung mit dafür zugelassenen
  Befestigungsmitteln
Verspachtelung:
  gemäß Merkblatt Nr. 2 des Bundesverbands der Gipsindustrie
  e.V. Qualitätsstufe Q2
Menge: 9,000 m²

**1.2.4 Gleitlage Natronkraftpapier**
Liefern und einbauen einer Gleitlage auf den vorhanden Massivholzflächen vor Ausführung der Direktbeplankung.
Gleitlage aus Natronkraftpapier, beidseitig mit Polyethylen beschichtet nach DIN 18560.
Menge: 392,000 m²

**1.2.5 Zulage Trockenputz Aufkantung Sockel**
Zulage zur 1-lagigen Direktbeplankung
für Ausführung der Außenwandbeplankung innen
als Trockenputz im Bereich der Betonaufkantung,
Höhe ca. 35 cm,
mit Ansetzkleber direkt auf Beton bzw. Dichtungsbahn-Aufkantung befestigt,
einschl. notwendiger Haftgrundierung
Menge: 114,000 m

*Hinweis: Vorsatzschalen*

**1.2.6 Vorsatzschale als Direktbekleidung**
Liefern und montieren von entkoppelten Vorsatzschalen direkt vor bauseitigen Holzmassivwänden als Schallschutz-Verkleidung.

Wanddicke:  75 mm
Ständerabstand:  62,5 cm
Feuerwiderstandsklasse:  F-0
Wandhöhe:  EG bis 3,30 m
  OG bis 4,70 m

Unterkonstruktion:
aus verzinkte Stahlblechprofile DIN 18182-1
UW- / CW-Profile 50 mm
Ausführung als freistehende Konstruktion, nach Bedarf mittels
schallentkoppelten Direktabhängern an der Rückwand befestigt.
Dämmstoffeinlage:
Abstand zur Holzwand bis ca. 20 mm,
1-lagig, 40 mm dick aus Mineralwolle nach DIN EN 29053,
r = 5 kPa*s/m²
Wärmeleitfähigkeit = 0,040 W/(mK)
Beplankung:
1-seitig, 2x 12,5 mm GKB
Gipskartonbauplatte Typ A
Verarbeitung gemäß DIN 18181
Verspachtelung:
gemäß Merkblatt Nr. 2 des Bundesverbands
der Gipsindustrie e.V. Qualitätsstufe Q2
Menge: 1200,000 m²

**1.2.7 Zulage Anschlussstreifen**
*** Bedarfsposition mit GB
Zulage zu den Vorsatzschalen für das Liefern und Anbringen von Anschlussstreifen auf den Unterkonstruktionsprofilen, Ständerprofile sowie auch Boden- und Deckenprofile zwischen den Profien und der bauseitigen Holzwand zur Schallentkopplung.
Anschlussstreifen aus Filz, einseitig selbst-klebend,
Breite 50 mm, Dicke 5 mm.
Menge: 1200,000 m²

**1.2.8 Zulage Beplankung Fichte-Dreischichtplatte**
*** Bedarfsposition mit GB
Zulage zu den Vorsatzschalen für Ausführung der Beplankung mit 1. Lage aus 12,5 mm GKB und 2. Lage aus 16 mm Fichte-
Dreischichtplatte mit Sichtanforderung A/B,
Brettverlauf senkrecht, Stöße mit eingesetzter Feder, Schraubstellen versenkt und verstöpselt,
Raumhöhe bis 3,70 m

Ausführung im Mehrzweckraum, Leitung und Personal 2
Menge: 125,000 m²

**1.2.9 Freist. Vorsatzschale als Installationswand**
Liefern und montieren von freistehenden Vorsatzschalen als Installationsverkleidung.

Wanddicke:  75 mm
Ständerabstand:  62,5 cm
Feuerwiderstandsklasse:  F-0
Wandhöhe:  bis 3,80 m
Wandabstand:  bis 300 mm

Unterkonstruktion:
  aus verzinkte Stahlblechprofile DIN 18182-1
  UW- / CW-Profile 50 mm
  inkl. entsprechender Rückverankerung auf
  Grund der Wandhöhe
Dämmstoffeinlage:
  1-lagig, 40mm dick aus Mineralwolle nach
  DIN EN 29053, r = 5 kPa*s/m²
  Wärmeleitfähigkeit = 0,040 W/(mK)
Beplankung:
  1-seitig, 2x 12,5 mm GKB
  Gipskartonbauplatte Typ A
  Verarbeitung gemäß DIN 18181
Verspachtelung:
  gemäß Merkblatt Nr. 2 des Bundesverbands
  der Gipsindustrie e.V. Qualitätsstufe Q2
Menge: 425,000 m²

**1.2.10 Freist. Vorsatzschale F-30**
Liefern und montieren von freistehenden Vorsatzschalen
wie vor, jedoch
Brandschutzanforderung F-30 (feuerhemmend)

Unterkonstruktion:
  aus verzinkte Stahlblechprofile DIN 18182-1
  UW- / CW-Profile 50 mm
  inkl. entsprechender Rückverankerung auf
  Grund der Wandhöhe
Dämmstoffeinlage:
  1-lagig, 40mm dick aus Mineralwolle, Schmelzpunkt > 1000° C
Beplankung:
  1-seitig, 2x 12,5 mm GKF
Gipskarton-Feuerschutzplatte
Menge: 52,000 m²

**1.2.11 Zulage halbhohe Ausführung**
Zulage zu den vorbeschriebenen Vorsatzschalen für den Mehraufwand bei halbhoher Ausführung, Höhe bis 1,50 m,
inkl. der Ausbildung einer Ablagefläche. Unterkonstruktion und Beplankung wie beschrieben.
Menge: 2,000 m

*Hinweis: Wände*

**1.2.12 Einfachständerwand 100 mm, F-0, 3,60 m**
Liefern und montieren von nichttragenden inneren Trennwänden als Gipskartoneinfachständerwand.

Wanddicke:  100 mm
Ständerabstand:  62,5 cm
Feuerwiderstandsklasse:  F-0
Wandhöhe:  bis ca. 4,50 m
Schalldämmwert:  max. Rw,R 54 dB

Unterkonstruktion:
  aus verzinkte Stahlblechprofile DIN 18182-1
  UW- / CW-Profile 50 mm
Dämmstoffeinlage:
  1-lagig, 40 mm dick aus Mineralwolle nach
  DIN EN 29053, r = 5 kPa*s/m²
  Wärmeleitfähigkeit = 0,040 W/(mK)
Beplankung:
  2-seitig, 2-lagig, 2x 12,5 mm GKB
  aus Gipskartonbauplatten
  Verarbeitung gemäß DIN 18181
Verspachtelung:
  gemäß Merkblatt Nr. 2 des Bundesverbands
  der Gipsindustrie e.V. Qualitätsstufe Q2
Menge: 12,000 m²

**1.2.13 Einfachständerwand 150 mm, F-30, 4,70 m**
Liefern und montieren von nichttragenden inneren Trennwänden wie vor, jedoch
Wanddicke:  150 mm
Ständerabstand:  62,5 cm
Feuerwiderstandsklasse:  F-30
Wandhöhe:  bis 4,70 m
Schalldämmwert:  min. Rw,R 55 dB

Unterkonstruktion:
aus verzinkte Stahlblechprofile DIN 18182-1
UW- / CW-Profile 100 mm,
Dämmstoffeinlage 1-lagig, 80 mm dick aus Mineralwolle

sonst wie vor.
Menge: 110,000 m²

**1.2.14 Doppelständerwand 260 mm, F-0, 3,60 m**
Liefern und montieren von nichttragenden inneren Trennwänden als Installationswände mit Doppelständerwerk.

Wanddicke:  260 mm
Ständerabstand:  41,7 cm
Feuerwiderstandsklasse:  F-0
Wandhöhe:  bis 3,60 m
Schalldämmwert:  max. Rw,R 57 dB

Unterkonstruktion:
  aus verzinkte Stahlblechprofile DIN 18182-1
  2x UW- / CW-Profile 50 mm
  Ständer durch Laschen zug- und druckfest
  verbunden.
Dämmstoffeinlage:
  2-lagig, 40 mm dick aus Mineralwolle nach
  DIN EN 29053, r = 5 kPa*s/m²
  Wärmeleitfähigkeit = 0,040 W/(mK)
Beplankung:
  2-seitig, 2-lagig, 2x 12,5 mm GKB
  aus Gipskartonbauplatten
  Verarbeitung gemäß DIN 18181
Verspachtelung:
  gemäß Merkblatt Nr. 2 des Bundesverbands
  der Gipsindustrie e.V. Qualitätsstufe Q2
Menge: 15,000 m²

**1.2.15 Installationswand halbhoch 250mm, F-0, H= 1,30 m**
Liefern und montieren einer freistehenden, halbhohen Installationswand.

Wanddicke:  250 mm
Wandbreite:  bis 1500 mm
Wandhöhe:  bis 1300 mm

Unterkonstruktion:
  wahlweise aus UA Stahlblechprofilen kraftschlüssig
  verschraubt und ausgesteifft, Geberit-GIS System oder
  Stahl-Quadratrohrrahmen verschweißt und mittels Fußplatten
 auf dem Rohboden befestigt
Dämmstoffeinlage:
  2-lagig, 40 mm dick aus Mineralwolle nach
  DIN EN 29053, r = 5 kPa*s/m²
  Wärmeleitfähigkeit = 0,040 W/(mK)
Beplankung:
  2-seitig, 2-lagig, 2x 12,5 mm GKBI
  aus Gipskartonbauplatten
  Verarbeitung gemäß DIN 18181
Verspachtelung:
  gemäß Merkblatt Nr. 2 des Bundesverbands
  der Gipsindustrie e.V. Qualitätsstufe Q2
Menge: 2,000 St

*Hinweis: Zulagen, Anschlüsse, Verstärkungen und Ausschnitte*

**1.2.16 Zulage GKBI**
Zulage für Ausführung der Beplankung je Beplankungsseite mit imprägnierten Gipskartonbauplatten anstelle der normalen Gipskartonbauplatten.

Beplankung:
  2x 12,5mm GKBI
  Gipskartonbauplatte, Typ H2
Menge: 450,000 m²

**1.2.17 Zulage Hartgipsplatte**
*** Bedarfsposition ohne GB
Zulage für Ausführung der Beplankung je Beplankungsseite mit imprägnierten Hartgipsplatten anstelle der normalen Gipskartonbauplatten.

Beplankung:
  2x 12,5mm GKFI
  Gipskartonbauplatte, Typ DFH2IR
Menge: 30,000 m²

**1.2.18 Zulage Verspachtelung in Q3**
Zulage zur Verspachtelung in Q2 für Ausführung in der Qualitätsstufe Q3
je Ansichtsfläche.
Menge: 1440,000 m²

**1.2.19 Mehraufwand Kleinflächen bis 5,00 m²**
Mehraufwand bei Direktbeplankungen, Vorsatzschalen und Trennwänden bei Ausführung von Kleinflächen,
Einzelflächen bis 5,00 m²,
für erhöhte Montagezeiten und Materialverschnitt.
Ausgeschlossen sind Leibungsflächen welche in separaten Positionen ausgeschrieben sind.
Menge: 30,000 m²

**1.2.20 Zulage Estrichabstellung VSS und Wände**
Zulage zu Vorsatzschalen und Wänden für den Mehraufwand zur Herstellung von Abstellungen je Wandseite damit der Estrich vor dem Schliessen der Beplankung eingebracht werden kann, soweit der normale Bauablauf wegen noch durchzuführender haustechnischer Insallation nicht eingehalten werden kann.
Mit dieser Position ist sämtlicher entstehender Mehraufwand durch den Einbau von Plattenstreifen, zusätzlichen Plattenversätzen die beim späteren Schliessen übernommen werden müssen, der Mehraufwand an Montagezeit und Material-Verschnitt sowie der Mehraufwand an Spachtelarbeiten abgegolten,
Menge: 394,000 m

**1.2.21 Zulage gleitender Deckenanschluss**
Herstellen eines gleitenden Deckenanschusses
mit beidseitig abgedecktem mind. 50 mm Mineralwollestreifen nach Regeldetail der GK Hersteller

Ausführung bei Wänden mit erhöhter Schallschutzanforderung
Menge: 30,000 m

**1.2.22 Zulage reduzierter Wandanschluss**
Reduzierung der Wandstärke von 150 mm auf 100 mm
im Bereich der Leibung bei Wandanschluss an durchlaufendes Fensterelement
nach Regeldetail der GK Hersteller

Schallschutzanforderung ist zu beachten
Menge: 2,000 m

**1.2.23 Zusätzliches UA-Profil, UA-50**
Zulage für das Liefern und Montieren von zusätzlichen verstärkten Profilen
z.B. im Bereich von Sanitärtragständern.
UA-Profil 50, Stärke 2,0 mm,
inkl. Montagewinkel am Boden- und Deckenanschluss.
Menge: 100,000 m

**1.2.24 Zusätzliches UA-Profil, UA-75**
Zusätzliches UA-Profil, UA-75
Zulage für das Liefern und Montieren von zusätzlichen verstärkten Profilen
z.B. im Bereich von Sanitärtragständern.
UA-Profil 75, Stärke 2,0mm,
inkl. Montagewinkel am Boden- und Deckenanschluss.
Menge: 10,000 m

**1.2.25 OSB-Traversen**
*** Bedarfsposition mit GB
Lieferung und Montage von OSB-Traversen mit Nut zur Montage zwischen den Ständer- profilen als Verstärkung und Montagegrund.
Einzelabmessung: ca. 620 x 200 x 18 mm
Menge: 10,000 St

**1.2.26 Universal-Traverse Mehrschichtholz**
Liefern und montieren von Traversen aus
Mehrschichtholzplatte mit seitlichen Profilanschlüssen für wandhängende Lasten bis 1,5 kN/m Wandlänge.
Mehrschichtplatte 23 mm
Abmessung: ca. 555 x 300 mm
Menge: 20,000 St

**1.2.27 OSB-Streifen 200 mm**
Lieferung und Montage eines OSB-Streifens
senktrecht hinterhalb der Beplankung als Montagegrund
z.B. für bauseitige WC-Trennwände, Stützgriffe u.ä..
Streifenbreite 200 mm, Dicke 22 mm
Menge: 30,000 m

**1.2.28 Quertraverse UW 50, 62,5 cm**
Lieferung und Montage von Quertraversen aus UW-Profilen als Wechsle zwischen den Ständerprofilen,
Ständerabstand 62,5 cm.
Profil: UW-50
Bei Ausschnitten und Aussparungen mit beschriebener Auswechslung der Unterkonstruktion kommt diese Position nicht zur Abrechnung.
Menge: 10,000 St

**1.2.29 Quertraverse UW 75, 62,5 cm**
Lieferung und Montage von Quertraversen aus UW-Profilen als Wechsle zwischen den Ständerprofilen,
Ständerabstand 62,5 cm.
Profil: UW-75
Bei Ausschnitten und Aussparungen mit beschriebener Auswechslung der Unterkonstruktion kommt diese Position nicht zur Abrechnung.
Menge: 10,000 St

**1.2.30 Quertraverse UW 100, 62,5 cm**
Lieferung und Montage von Quertraversen aus UW-Profilen als Wechsle zwischen den Ständerprofilen,
Ständerabstand 62,5 cm.
Profil: UW-100
Bei Ausschnitten und Aussparungen mit beschriebener Auswechslung der Unterkonstruktion kommt diese Position nicht zur Abrechnung.
Menge: 10,000 St

**1.2.31 Zulage Türöffnung Einfachständerwand / VS**
Zulage zu den Einfachständerwänden und Vorsatzschalen
für das Einmessen, Anlegen und Herstellen von Türöffnungen mittels seitlich raumhoher verstärkter Profile, UA-Profil 2,0 mm,
sowie Winkelstücken am Boden- und Deckenanschluss.
Wanddicke: 100 - 150 mm
Unterkonstruktion: UA-Profil, 50 bzw. 100 mm
Wandhöhe: bis 4,50 m
Größe: 760-1010 x 2260 mm
Menge: 33,000 St

**1.2.32 Zulage Türöffnung ESW / VS ca.1,50-4,00 x 2,26 m**
Zulage zu den Einfachständerwänden und Vorsatzschalen
fwie vor, jedoch
Größe: 1500-4000 x 2260 mm
Menge: 33,000 St

**1.2.33 Zulage Türöffnung Doppelständerwand**
Zulage zu den Doppelständerwänden für das Einmessen, Anlegen und Herstellen von Türöffnungen mittels seitlich raumhoher verstärkter Profile, UA-Profil 2,0 mm,
sowie Winkelstücken am Boden- und Deckenanschluss.
Wanddicke: 255 - 270 mm
Unterkonstruktion: UA-Profil, 50 bzw. 75 mm
Wandhöhe: bis 3,40 m
Größe: 760-1010 x 2260 mm
Menge: 1,000 St

**1.2.34 Anschlüsse umlaufend stumpf**
Herstellen der umlaufenden Anschlüsse an die begrenzenden Bauteile aus Massivholz und Bekleidungen mittels Trennstreifen und anspachteln.
Inkl. dem Abschneiden des Trennstreifens nach Fertigstellung der Spachtelarbeiten.
Ausführung je Beplankungsseite.
Menge: 1200,000 m

**1.2.35 Eckausbildungen, 90° außen**
Zulage zu den Vorsatzschalen und Wänden für das Herstellen von Eckausbildungen, als 90°-Außenecke,
inkl. zusätzlicher Ständerprofile.
Kantenschutzprofile siehe separate Positionen.
Menge: 41,500 m

**1.2.36 Inneneckausbildungen**
Zulage für das ausbilden von Innenecken durch anspachteln mittels Trennstreifen, inkl. dem Abschneiden des Trennstreifens nach Beendigung der Spachtelarbeiten.
Menge: 265,000 m

**1.2.37 Zulage Leibungsausbildungen**
Zulage zu den Bekleidungen, Vorsatzschalen und Trennwänden für Ausführung von Leibungsbereichen und stirnseiitgen Bekleidungen freier Wandenden,
inkl. zusätzlicher Unterkonstruktion und dem Mehraufwand an Montagezeit und Materialverschnitt. Anschlüsse und Eckausbildungen siehe separate Positionen.
Leibungstiefe / Bekleidungsbreite bis 300 mm
Menge: 27,000 m

**1.2.38 Kantenausbildung mit Formteil**
*** Bedarfsposition ohne GB
Kantenausbildungen mittels GK-Formteil mit V-Fräsung und  kartonummantelte Kante.
Menge: 25,000 m

**1.2.39 Anspachteln Einbauteile**
*** Bedarfsposition mit GB
Anspachteln an bauseitige Einbauteile in stumpfer Ausführung, inkl. Schutz der Einbauteile während der Spachtelarbeiten von Verschmutzung.
Menge: 30,000 m

**1.2.40 Mauersperrbahn, Breite 50 cm**
Mauersperrbahn, Breite 50 cm
unter Trockenbauwänden und Vorsatzschalen im EG

als Feuchtigkeitssperre / Selbstklebebahn
liefern und verlegen einer Feuchtigkeitssperre,
normengerecht nach DIN 18195; Abdichtung gegen nichtdrückendes Wasser, sowie Restfeuchte aus der Rohdecke,
bestehend aus einer kalt selbstklebenden Polymer-
Bitumenbahn PYE G 60 Al, 3 mm dick, mit Alueinlage,
lose verlegt, Überlappungen dicht verklebt.
Menge: 60,000 m

**1.2.41 Freistehende Wandenden, 100 mm**
Zulage zu den Einfachständerwänden für das Anlegen und Herstellen von freistehenden Wandenden mit zusätzlichen CW-Profil.
Wanddicke: 100 mm
incl. eingespachteltem Kantenschutz
Menge: 3,000 m

**1.2.42 Ausschnitte rund bis DN 50mm**
Einmessen, anlegen und herstellen von runden Ausschnitten für bauseitige Installationen.
Abrechnungs je Beplankungsseite,
Beplankung 1x oder 2x 12,5 mm.
Einzelgröße: bis DN 50 mm
Inkl. der notwendigen, fachgerechten Auswechslung der Unterkonstruktion.
Menge: 80,000 St

**1.2.43 Ausschnitte rund bis DN 100 mm**
Einmessen, anlegen und herstellen von Ausschnitten wie vor beschrieben, jedoch:
Einzelgröße: bis DN 100 mm
Menge: 60,000 St

**1.2.44 Ausschnitte rund bis DN 150 mm**
Einmessen, anlegen und herstellen von Ausschnitten wie vor beschrieben, jedoch:
Einzelgröße: bis DN 150 mm
Menge: 40,000 St

**1.2.45 Ausschnitte rund bis DN 200 mm**
Einmessen, anlegen und herstellen von Ausschnitten wie vor beschrieben, jedoch:
Einzelgröße: bis DN 200 mm
Menge: 3,000 St

**1.2.46 Ausschnitte eckig bis 100 cm²**
Einmessen, anlegen und herstellen von Ausschnitten wie vor beschrieben, jedoch:
Einzelgröße: bis 100 cm²
Menge: 5,000 St

**1.2.47 Ausschnitte eckig bis 500 cm²**
Einmessen, anlegen und herstellen von Ausschnitten wie vor beschrieben, jedoch:
Einzelgröße: bis 500 cm²
Menge: 20,000 St

**1.2.48 Ausschnitte eckig bis 1000 cm²**
Einmessen, anlegen und herstellen von Ausschnitten wie vor beschrieben, jedoch:
Einzelgröße: bis 1000 cm²
Menge: 60,000 St

**1.2.49 Ausschnitte eckig bis 2500 cm²**
Einmessen, anlegen und herstellen von Ausschnitten wie vor beschrieben, jedoch:
Einzelgröße: bis 2500 cm²
Menge: 25,000 St

**1.2.50 Ausschnitte eckig bis 5000 cm²**
Einmessen, anlegen und herstellen von Ausschnitten wie vor beschrieben, jedoch:
Einzelgröße: bis 5000 cm²
Menge: 5,000 St

**1.2.51 Anarbeiten an Installationsleitungen**
*** Bedarfsposition mit GB
in unterschiedlichen Abmessungen, rund DN 100 - 250.
bzw. eckig ca. 20 x 20 cm, bis 50 x 40 cm
Anpassen der Beplankung und Anspachteln nach erfolgter
Installation
Menge: 40,000 St

**1.2.52 Leibungsbekl. für Brand- oder Schallschutzschotts, 25 x 10 cm**
*** Bedarfsposition mit GB
Vierseitige Leibungsbekleidung in Wandstärke
d = 100 - 150 mm,
herstellen, zum bauseitigen Einbau eines Brand- oder Schallschutz-Schotts
Größe ca. 25 x 10 cm
Menge: 10,000 St

**1.2.53 Schallschutz-Schottung von Wanddurchbrüchen 25 x10 cm**
*** Bedarfsposition mit GB
Einbauen von Schallschutz-Schottungen
in belegte (Elektrokabel) Wanddurchfühhrungen
durch ausstopfen der Hohlräume mit Mineralfaser,
Größe der Aussparung ca. 25 x 10 cm
Menge: 20,000 St

**1.2.54 Traggeruest WC einbinden**
Traggeruest im Wandhohlraum,
bauseits geliefert,
befestigt am Rohfussboden,
aus Stahlprofilen als Schweisskonstruktion,
fuer wandhaengendes Klosett,
mit allen Zubehörteilen,
fachgerecht in die UK einbinden und druck- und zugfest befestigen.
Menge: 21,000 St

**1.2.55 Waschtisch-Traggerüst einbinden**
wie vor, jedoch
Waschtisch-Traggeruest im Wandhohlraum,
Menge: 19,000 St

**1.2.56 Montage-Traverse für Duscharmatur**
wie vor, jedoch
Montage-Traverse für Duscharmatur
Menge: 3,000 St

**1.2.57 Stahlblech-Revisionstüren, RAL 9016**
Stahlblech-Revisionstüren, RAL 9016
Einbau von verzinkten Stahlblech-Revisionstürchen,
endbeschichtet weiß RAL 9016,
einschl. Herstellen des erforderlichen Ausschnitts in
Decken und Wänden nach Angabe.
Die Unterkonstruktion ist nach Erfordernis auszuwechseln, zur Randverstärkung ist ein Montagerahmen einzubauen.

Größe bis 50 x 50 cm.

Feuerwiderstandsklasse:  F-0
Menge: 1,000 St

**1.2.58 Revi-Klappe 400 x 400 mm, F-0, 2x 12,5 mm**
Revisionsklappen in Standardausführung mit Dichtung, Druckverschluss und Sicherung des Innendeckels. Revisionsklappen mit Aluminiumrahmen und flächenbündiger GK-Einlage.
Lieferung und Einbau im Zuge der Montagearbeiten, inkl. dem Herstellen der Aussparung.

Einlage:  2x 12,5 mm, glatt
Größe:  400 x 400 mm
Feuerwiderstandsklasse:  F-0
Menge: 4,000 St

**1.2.59 Revi-Klappe 600 x 600 mm, F-0, 2x 12,5 mm**
Revisionsklappen in Standardausführung
wie vor beschrieben, jedoch:
Größe:  600 x 600 mm
Menge: 6,000 St

#### Untertitel 1.3 Abgehängte Decken

*Hinweis: Gipskartondecken F0*

**1.3.1 GK-Decke, glatt, F-0, 1x12,5 GKB**
GK-Decke, glatt, F-0, 1x12,5 GKB
Liefern und montieren einer abgehängten Deckenbekleidung, DIN 18168-1,
mit Metall-Unterkonstruktion aus Grund- und Tragprofilen und einer 1-lagigen Beplankung aus glatten Gipskartonbauplatten.

Einbauhöhe:  bis 3,00 m
Abhängehöhe:  bis 65 cm
Einbau:  waagerecht

Feuerwiderstandsklasse: F-0

Befestigungsgrund:
  Brettsperrholz-Massivdecken, waagrecht
Abhängung:
  drucksteif mit Noniusabhänger
  Befestigung mit bauaufsichtlich zugelassenen Befestigungsmitteln an den Holzdecken,
Unterkonstruktion:
  aus verzinkten Stahlblechprofilen,
  DIN 18182-1, als doppelter Rost aus
  Grund- und Tragprofilen, CD 60/27
Beplankung:
  1-lagig aus Gipskartonbauplatten DIN 18180
  12,5mm GKB
  Verarbeitung gemäß DIN 18181
Verspachtelung:
  gemäß Merkblatt Nr. 2 des Bundesverbands
  der Gipsindustrie e.V. Qualitätsstufe Q2
Menge: 145,000 m²

**1.3.2 Zulage Gipskartonlochplatte, RL 8/18, Vlies schwarz**
Zulage zu vorbeschriebener Unterdeckeg für
Beplankung mit 12,5 mm dicken Gipskartonlochplatten mit rückseitig kaschiertem Faservlies,
mit gerader Rundlochung 8/18 mm,
Lochanteil 15,5 %,
mit Luftreinigungswirkung,
z.B. Knauf Cleaneo Akustik
oder gleichwertig,
Menge: 47,000 m²

**1.3.3 Direktbekleidung F-0, 1x 12,5 GKB, geneigt,**
Untersichtbeplankung F-0,
Beplankung mit 1x 12,5 mm GKB,
ca. 25° geneigt, der Dachuntersicht folgend,
ohne Unterkonstruktion,
direkt in bauseitge OSB-Schalung geschraubt,
mit glatter Decklage,
Verspachtelung Q2.
Konstruktion geeignet zur Befestigung einer zusätzlichen Akustk-Unterdecke,
Einbauhöhe über Fertig-Fussboden
generell ca. 1,65 - 4,70 m ab OKF,
in Treppenräumen ca. 5,10 - 6,90 m ab OKF,
Einbau im OG,
Befestigungsuntergrund: Holzdachstuhl mit unterseitiger
Tragschalung aus 1 x 15 mm OSB-Platten
Menge: 40,000 m²

**1.3.4 Unterdecke F-0, 2x 12,5 GKB, geneigt, Direktbekleidung**
Unterdecke f-0,
wie vor, jedoch Beplankung mit 2x 12,5 mm GKB,
ca. 25° geneigt, der Dachuntersicht folgend,
einschl. Unterkonstruktion aus verzinkten Blechprofilen,
Dämmschichtauflage aus 40 mm Mineralfaserplatten,
mit glatter Decklage,
Konstruktion geeignet zur Befestigung einer zusätzlichen Holz-Akustk-Unterdecke,
Einbauhöhe über Fertig-Fussboden
generell ca. 1,65 - 4,70 m ab OKF,
in Treppenräumen ca. 5,10 - 6,90 m ab OKF,
Einbau im OG,
Befestigungsuntergrund: Holzdachstuhl mit unterseitiger
Tragschalung aus 2 x 18 mm OSB-Platten
Montage zwischen den Dachsparren und Pfetten,
Vergütung Mehraufwand in eigener Position.
Menge: 105,000 m²

**1.3.5 Unterdecke F-0, geneigt, Abhängehöhe ca. 30 cm**
Unterdecke F-0,
innen, ca. 25° geneigt,
einschl. Unterkonstruktion aus verzinkten Blechprofilen,
Dämmschichtauflage aus 40 mm Mineralfaserplatten,
mit glatter Decklage,
Einbauhöhe über Fertig-Fussboden ca. 1,30 - 2,00 m ab OKF
Einbau im OG, Gruppenräume,  .
Befestigungsuntergrund: Sparrendach, geneigt,
Beplankung 1-lagig aus 12,5 mm Bauplatten GKB,
Abhängehöhe ca  30 cm
Erschwernis durch vorh. Installationen ist zu berücksichtigen.
Menge: 105,000 m²

**1.3.6 Zulage Beplankung Fichte-Dreischichtplatte**
Zulage zur geneigten Unterdecke für Ausführung der Beplankung mit 1 Lage aus 13 mm Fichte-
Dreischichtplatte mit Sichtanforderung A/B,
Brettverlauf waagrecht, Stöße mit eingesetzter Feder, Schraubstellen versenkt und verstöpselt,

Einbauhöhe über Fertig-Fussboden ca. 1,30 - 2,00 m ab OKF
Einbau im OG, Gruppenräume,  .
Menge: 65,000 m²

*Hinweis: Gipskartondecken und Bekleidungen F-30*

**1.3.7 Direktbekleidung F-30, 1x 15 GKF, geneigt,**
Untersichtbeplankung F-30,
Beplankung mit 1x 15 mm GK-Feuerschutzplatten,
ca. 25° geneigt, der Dachuntersicht folgend,
ohne Unterkonstruktion,
direkt in bauseitge Sparren mit OSB-Schalung geschraubt,
mit glatter Decklage,
Verspachtelung Q2.
Konstruktion geeignet zur Befestigung einer zusätzlichen Unterdecke,
Einbauhöhe über Fertig-Fussboden
in Treppenräumen ca. 5,10 - 6,90 m ab OKF,
Einbau im OG,
Befestigungsuntergrund: Holzdachstuhl mit unterseitiger
Tragschalung aus 1 x 15 mm OSB-Platten
Menge: 65,000 m²

**1.3.8 Direktbekleidung Holzbalken F-30,**
F-30-Beplankung von Holzbalken
wie z.B  Mittelpfetten, Sparren o.ä.
Sparren ca. 8/20, 10/20 cm,
Pfetten ca. 18/30 - 20/40 cm
zur Kapselung der Ttreppenräume,
1- bis 4-seitig, je nach Einbaulage
Beplankung mit 1x 15 mm GK-Feuerschutzplatten,
Ausführung waagrecht und geneigt,
ohne Unterkonstruktion,
direkt in bauseitge Hölzer geschraubt,
mit glatter Decklage,
Verspachtelung Q2.
Befestigung und Verpsavchtelung entsprechend Brandschutz
Einbauhöhe über Fertig-Fussboden
in Treppenräumen ca. 5,10 - 6,90 m ab OKF,
Einbau im OG,
Menge: 12,000 m²

**1.3.9 Unterdecke F-30, geneigt, Abhängehöhe ca. 30 cm**
Unterdecke F-30, Beanspruchung von unten,
innen, ca. 25° geneigt,
einschl. Unterkonstruktion aus verzinkten Blechprofilen,
Dämmschichtauflage aus 40 mm Mineralfaserplatten,
Schmelzpunkt > 1.000° C,
mit glatter Decklage,
Einbauhöhe über Fertig-Fussboden ca. 4,80 - 6,60 m ab OKF
Einbau im OG, Treppenräume,  .
Befestigungsuntergrund: Sparrendach, geneigt,
Beplankung 1-lagig aus 15 mm Feuerschutzplatten GKF,
z.B. Knauf Fireboard oder gleichwertig,
Abhängehöhe ca  30 cm
Erschwernis durch vorh. Installationen ist zu berücksichtigen.
Menge: 145,000 m²

**1.3.10 Auskleidung Leibung Dachflächenfenster 66x98 cm**
Herstellen einer Leibungsauskleidung
aus 15 mm Gipskarton-Feuerschutzplatte,
mit dichtem Anschluuss an rechteckiges Dachflächenfenster
Nennweite DFF ca. 66 x 98 cm,
mit trichterförmiger Aufweitung in der Dachschräge,
Leibungstiefe ca. 56 cm,
lichte Breite  ca. 59 cm,
lichte Höhe ca. 91 - 140 cm,
mit Ergänzung der Leibungsdämmung aus 40 mm MF-Dämmplatten, Schmelzpunkt > 1000° C, WLG 035,
Verschraubung mit nichtrostenden Senkkopfschrauben direkt durch die druckfeste Dämmung in bauseitige Holz-UK
einschl. Gehrungsausbildung am Leibungsknick.
Menge: 2,000 St

**1.3.11 Auskleidung Leibung Dachflächenfenster 78x98 cm**
Herstellen einer Leibungsauskleidung
aus 15 mm Gipskarton-Feuerschutzplatte,
wie vor, jedoch
Anschluuss an rechteckiges Dachflächenfenster
Nennweite DFF ca. 78 x 98 cm,
Menge: 2,000 St

*Hinweis: Zulagen, Anschlüsse und Ausschnitte*

**1.3.12 Zulage senkrechte Schürze ca. 400 mm**
zwischen GK-Unterdecke und Akustikdecke,
1-stufig, als freier Höhenversatz von ca. 400 mm
zwischen der Akustk-Unterdecke und der tieferen Gipskarton-Decke im Bereich der Lüftungskanäle,
wobei die freie Kante der GK-Decke mit einem
einzuspachtelnden Kantenschutzprofil als sichtbare
exakt fluchtende Kante herzustellen ist.

Ausführung im EG, in den Räumen bzw. im Treppenraum,,
überwiegend parallel zu den Flurwänden
Menge: 20,000 m

**1.3.13 Zulage GKBI**
Zulage für Ausführung mit imprägnierter Gipskartonbauplatte Typ H2 anstelle der normalen Gipskartonbauplatte.
Abrechnung je Beplankungslage 1x 12,5 mm
Menge: 120,000 m²

**1.3.14 Zulage Verspachtelung in Q3**
Zulage zur Verspachtelung in Q2 für Ausführung in der Qualitätsstufen Q3.
Menge: 350,000 m²

**1.3.15 Wandanschluss stumpf**
Zulage für das Herstellen der  Wandanschlüsse mittels UD-Profil und anspachteln mittels Trennstreifen bei 1-lagig und 2-lagig beplankten Decken.
Menge: 420,000 m

**1.3.16 Mehraufwand Kleinflächen bis 5,00 m²**
Mehraufwand bei Ausführung von Kleinflächen,
Einzelflächen bis 5,00 m²,
für erhöhte Montagezeiten und Materialverschnitt.
Menge: 10,000 m²

**1.3.17 Ausschnitte rund bis DN 50 mm**
Einmessen, anlegen und herstellen von runden Ausschnitten für bauseitige Einbauleuchten, Lüftung usw.
Beplankung 1x oder 2x 12,5 mm.
Einzelgröße: bis DN 50 mm
Inkl. der notwendigen, fachgerechten Auswechslung der Unterkonstruktion.
Menge: 20,000 St

**1.3.18 Ausschnitte rund bis DN 100 mm**
Einmessen, anlegen und herstellen von Ausschnitten wie vor beschrieben, jedoch:
Einzelgröße: bis DN 100 mm
Menge: 20,000 St

**1.3.19 Ausschnitte rund bis DN 200mm**
Ausschnitte rund bis DN 200mm
Einmessen, anlegen und herstellen von Ausschnitten wie vor beschrieben, jedoch:
Einzelgröße: bis DN 200mm
Menge: 10,000 St

**1.3.20 Ausschnitte rund bis DN 350mm**
Ausschnitte rund bis DN 350mm
Einmessen, anlegen und herstellen von Ausschnitten wie vor beschrieben, jedoch:
Einzelgröße: bis DN 350mm
Menge: 6,000 St

**1.3.21 Ausschnitte rund bis DN 550mm**
Ausschnitte rund bis DN 550mm
Einmessen, anlegen und herstellen von Ausschnitten wie vor beschrieben, jedoch:
Einzelgröße: bis DN 550mm
Menge: 1,000 St

**1.3.22 Ausschnitte rund bis DN 70 mm mit Verstärkung 20x20 cm**
Einmessen, anlegen und herstellen von runden Ausschnitten
für kreisförmige Einbauten,
in allen Deckenausführungen wie Gipskarton-Decken, Holzwolle-Akustik-Decken und Lignotrend-Decken
Durchmesser unterschiedl. bis 70 mm,
mit Tragkonsole zwischen Tragprofile für Schraubdruck.
Einbau von Holztraversen (Mehrschichtplatten) in die
Deckenkonstruktion, Breite bis 20 cm, Länge bis 20 cm
Materialstärke 12 mm und Bohrungen des Ausschnittes
Menge: 90,000 St

**1.3.23 Ausschnitte rund DN 70 - 115 mm mit Verstärkung 30x30 cm**
Einmessen, anlegen und herstellen von runden Ausschnitten
für kreisförmige Einbauten,
in allen Deckenausführungen wie Gipskarton-Decken, Holzwolle-Akustik-Decken und Lignotrend-Decken
Durchmesser unterschiedl. über 70 - 115 mm,
mit Tragkonsole zwischen Tragprofile für Schraubdruck.
Einbau von Holztraversen (Mehrschichtplatten) in die
Deckenkonstruktion, Breite bis 30 cm, Länge bis 30 cm
Materialstärke 12 mm und Bohrungen des Ausschnittes
Menge: 88,000 St

**1.3.24 Ausschnitte rund DN 115 - 240 mm mit Verstärkung 40x40 cm**
Einmessen, anlegen und herstellen von runden Ausschnitten
für kreisförmige Einbauten,
in allen Deckenausführungen wie Gipskarton-Decken, Holzwolle-Akustik-Decken und Lignotrend-Decken
Durchmesser unterschiedl. über 115 - 240 mm,
mit Tragkonsole zwischen Tragprofile für Schraubdruck.
Einbau von Holztraversen (Mehrschichtplatten) in die
Deckenkonstruktion, Breite bis 40 cm, Länge bis 40 cm
Materialstärke 12 mm und Bohrungen des Ausschnittes
Menge: 54,000 St

**1.3.25 Ausschnitte für Einbauleuchten, eckig 62 x 33 mm**
Einmessen, anlegen und herstellen von Ausschnitten
in den Gipskartondecken, :
Einzelgröße: ca. 62 x 33 mm,

einschl. erforderlicher Ergänzung der UK
Menge: 15,000 St

**1.3.26 Ausschnitte eckig bis 500 cm²**
Einmessen, anlegen und herstellen von Ausschnitten wie vor beschrieben, jedoch:
Einzelgröße: bis 500 cm²
Menge: 10,000 St

**1.3.27 Ausschnitte eckig bis 1000 cm²**
Einmessen, anlegen und herstellen von Ausschnitten wie vor beschrieben, jedoch:
Einzelgröße: bis 1000 cm²
Menge: 5,000 St

**1.3.28 Ausschnitte eckig bis 2000 cm²**
*** Bedarfsposition mit GB
Einmessen, anlegen und herstellen von Ausschnitten wie vor beschrieben, jedoch:
Einzelgröße: bis 2000 cm²
Menge: 1,000 St

**1.3.29 Verstärken für Aufbauleuchten, 30x30 cm**
Verstärken für Aufbauleuchten, Gewicht bis zu 3 kg
Einbau von Holztraversen (Mehrschichtplatten) in die
Deckenkonstruktion, Breite bis 30 cm, Länge bis 30 cm
Materialstärke 24 mm und Bohrungen für Kabeldurchdurchführungen
Menge: 2,000 St

**1.3.30 Verstärken für Aufbauleuchten, 40x40 cm**
Verstärken für Aufbauleuchten, Gewicht bis zu 4 kg
Einbau von Holztraversen (Mehrschichtplatten) in die
Deckenkonstruktion, Breite bis 40 cm, Länge bis 40 cm
Materialstärke 24 mm und Bohrungen für Kabeldurchdurchführungen
Menge: 22,000 St

**1.3.31 Verstärken für Aufbauleuchten, 60x60 cm**
Verstärken für Aufbauleuchten, Gewicht bis zu 6 kg
Einbau von Holztraversen (Mehrschichtplatten) in die
Deckenkonstruktion, Breite bis 60 cm, Länge bis 60 cm
Materialstärke 24 mm und Bohrungen für Kabeldurchdurchführungen
Menge: 36,000 St

**1.3.32 Verstärken für Aufbauleuchten, 150x30 cm**
Verstärken für Aufbauleuchten, Gewicht bis zu 6 kg
Einbau von Holztraversen (Mehrschichtplatten) in die
Deckenkonstruktion, Breite bis 30 cm, Länge bis 150 cm
Materialstärke 24 mm und Bohrungen für Kabeldurchdurchführungen
Menge: 31,000 St

**1.3.33 Revi-Klappe 400 x 400 mm, F-0, 1x 12,5 mm**
Revisionsklappen in Standardausführung mit Dichtung, Druckverschluss und Sicherung des Innendeckels. Revisionsklappen mit Aluminiumrahmen und flächenbündiger GK-Einlage.
Lieferung und Einbau im Zuge der Montagearbeiten, inkl. dem Herstellen
der Aussparung.

Einlage:  1 x 12,5 mm, glatt
Größe:  400 x 400 mm
Feuerwiderstandsklasse:  F-0
Menge: 2,000 St

**1.3.34 Revi-Klappe 600 x 600 mm, F-0, 1x 12,5 mm**
*** Bedarfsposition mit GB
Revisionsklappen in Standardausführung
wie vor beschrieben, jedoch:

Größe:  600 x 600 mm
Menge: 3,000 St

**1.3.35 Montagepunkt Beamer**
Liefern und montieren eines Montagepunktes in der Ebene der Deckenunterkonstruktion als Verstärkung für bauseitigen Beamer.
Größe: 600 x 600 mm
Mehrschichtplatte 30 mm dick
Inkl. eigener Abhängung von der Rohdecke,
4 Stück Abhängepunkte, Abhängehöhe bis
2000mm
Menge: 1,000 St

*Hinweis: Akustikdecken*

**1.3.36 Akustik-Hygiene-Rasterdecke**
Akustik-Hygiene-Rasterdecke
Ecophon Hygiene Performance A, oder gleichwertig

Einbauhöhe:  2,75 m ab OKF
Abhängehöhe:  bis 35 cm
Einbau:  waagrecht
Rohdecke:  waagrecht

Akustikdeckensystem mit einem Schallabsorptionsgrad
αw = 0,95 gemäß DIN EN ISO 11654 bei 200mm totaler Konstruktionshöhe.

Akustikdeckensystem aus Glaswolle
Format (mm):,625x625 mm,

Kantenausführung: A (gem. DIN EN 13964); farbbeschichtet weiß
Demontierbarkeit: leicht montierbar, sowie de- und remontierbar
Gesamtgewicht: ca. 3-4kg/m² (20 mm; inkl. UK)
Oberfläche: Ecophon Akutex HS (*) Feuchtigkeit und Schmutz abweisende, leicht zu reinigende, abwaschbare Farboberfläche
Rückseite: Glasvlies
Farbe: Weiß 500, ähnlich NCS S 0500-N, Lichtreflexionsgrad: 84%
Baustoffklasse: nicht brennbar, A2-s1,d0 (gem. DIN EN 13501-1)
Umwelteinfluss: vollständig recycelbar; aus recyceltem Altglas (Anteil > 70%) mit
umweltfreundlichem Bindemittel; zertifiziert gemäß EPD Typ III
Ökologischer Fußabdruck: 20mm: 2,4 kg CO2 equiv/m²,
Absorptionsklasse: A (gem. DIN EN ISO 11654), αw = 0,95
Praktischer Absorptionsgrad α?p: 125Hz = 0,50; 250Hz = 0,85; 500Hz = 0,95; 1000Hz = 0,90; 2000Hz = 0,95; 4000Hz = 0,95 gemäß DIN EN ISO 11654 bei einer totalen
Konstruktionshöhe von 200 mm
Reinigung: tägliches Feuchtwischen, sowie Staubwischen und -saugen möglich
Spezialreinigung: geeignet für halbjährliche Hoch- und Niederdruckreinigung mit Wasser,
sowie vierteljährliche Dampfreinigung- geeignet für die Anwendung / Dekontamination
mittels Wasserstoffperoxyd-Dampf.
Desinfektion: beständig gegen Chemikalien (gemäß ISO 2812-1), bei halbjährlicher
Desinfektion
Abriebbeständigkeit: beständig bei 200 Scheuerzyklen gemäß ISO 11998
Feuchtebeständigkeit: Klasse C gemäß DIN EN 13964, bis 95%rH bei 30°C formstabil
Reinraumklassifizierung: ISO-Klasse 4(gemäß DIN EN ISO 14644-1) und Zone 4 (gemäß
NFS 90-351)
Mikrobiologische Klasse: M1 (NFS 90-351) ;
Partikelemission: CP (0,5) 5 (NFS 90-351)
Pilzwachstum Klasse 0, (Verfahren A, ISO 846)
Schimmel- und Bakterienresistenz: Bakterienresistenz, Klasse 0 (Verfahren C, ISO 846)

Produktname Akustikdeckenplatte: Ecophon Hygiene Performance A
System-Unterkonstruktion
leicht montierbar sowie de- und remontierbar durch Klicksystem
Stahlblechprofile mit spezieller Beschichtung und Selbstregenerierung bei Schnittkanten für korrosive Umgebungen in Korrosionsschutzklasse C3 nach EN ISO 12944-2
sichtseitig weiße Oberfläche (ähnl. RAL 9003)
ca. 3-4 kg/m² (UK + Akustikplatte)
einschl. Randprofilen

Produktname UK: Ecophon Connect C3

Einbau im EG, Küche
Menge: 30,000 m²

**1.3.37 Kantenversiegelung mittels Connect Kantenfarbe 0691**
Kantenversiegelung mittels Connect Kantenfarbe 0691

Entstandene Anschnitte sind mittels der zum System passenden Kantenfarbe des Herstellers zu versiegeln.
Menge: 10,000 m

*Hinweis: Unterdecken aus Lignotrend-Akustikelementen*
Die Elemente müssen bei Auslieferung sofort trocken eingebaut werden. Bei Lagerung auf der Baustelle, sowie beim und nach dem Einbau sind sie vor Feuchte zu schützen.
Hersteller:
LIGNOTREND Produktions GmbH
Landstrasse 25
D-79809 Bannholz
Tel: +49 (0)7755 9200-0
Fax:+49 (0)7755 9200-55

o. glw Fabrikat:

'....................................................'

Die Ausführung erfolgt als nachträglich einzubringende Akustikunterdecken in den wesentlichen Aufenthaltsbereichen, sowie im Bereich Spielflur.

**1.3.38 Werk- / Werkstattplanung**
*** Pauschalposition
Die Ausführungs- und Detailplanung inklusive Erstellen
der Stückliste erfolgt durch den Auftragnehmer.
Menge: 1,000 psch

**1.3.39 Unterkonstruktion für Akustikdecke, waagrecht**
*** Grundposition ZZ 1.0
Unterkonstruktion für Akustikdecke aus
doppeltem C-Schienenrost, Feinrost zusätzlich mit gehobelter
Holz-Lattung aus Nadelholz DIN 68 365 aufgedoppelt,
Querschnitt 25/100 mm, Achsabstand 625 mm, parallel zu den Akustik-Elementen
Unterdecke waagrecht,

Einbauhöhe:  ca. 2,75 m (EG) u. 2,45 bzw. 3,80 m (OG)
Abhängehöhe:  ca. 35 cm (EG) u. ca. 18-90 cm (OG)

Befestigungsgrund:
  Brettsperrholzdecke waagrecht (EG) und
  Sparrendachstuhl mit OSB-Untersichtschalung geneigt,
  ca. 7° (Gaube) bzw. 25° (Dach)
Abhängung:
  drucksteif mit Noniusabhängern

Ausführung im EG und OG,
Abrechnung nach m² fertiger Deckenfläche.
Menge: 290,000 m²

**1.3.40 Unterkonstruktion für Akustikdecke geneigt**
*** Grundposition ZZ 1.0
Unterkonstruktion für Akustikdecke wie vor, jedoch
geneigte Ausführung zwischen den Pfetten im OG
Unterdecke, Akustikdecke der
Dachuntersicht folgend,
Befestigungsuntergrund Sparrendach mit Untersichtschlaung  aus 36 mm OSB,  ca. 5°, 34° und 12° geneigt.

Einbauhöhe:  ca. 3,02 - 4,51 m ab OKF,
Abhängehöhe:  ca. 13 cm

Ausführung im OG,
Abrechnung nach m² fertiger Deckenfläche
Menge: 350,000 m²

**1.3.41 Unterkonstruktion für Leuchten-Kabel ausschneiden**
*** Grundposition ZZ 1.0
Unterkonstruktion in der Fläche sowie bei Randleisten
der Akustik-Bekleidung
für Leuchten-Kabel ausschneiden
Menge: 40,000 St

**1.3.42 Lignotrend Typ: Ligno Akustik light Typ 3S-33/A70G,**
*** Grundposition ZZ 1.0
als Akustikverkleidung- Decke
Technische Informationen:
- Stärke 33 mm, 3- Schichtiger- Aufbau,
  der Akustik- Absorber ist im Element integriert
- Deckbreite: 625 mm,
- Länge: Standart Elemente 2920 mm,
  Umlaufend mit einer Nut, eine lose Feder wird
  mit geliefert oder mit Nut- Feder-Profil
- natureplus®-Zertifikat Nr. 0211-0606-014-1
- Holzart Fichte/Tanne
- Kreuzweise, schadstofffreie PUR-Verklebung E0
- Technisch getrocknet, Holzfeuchte 9 ± 2%
- Absorbertyp A70G aus Holzweichfaser
- Akustikprofil: Typ 625-12 -4,
  Fugenbreite: 4mm, Holzleiste: 12,4 mm,
  Fugentiefe: 16 mm
- Schallabsorptionsgrad der Konstruktion
  nach DIN EN ISO 11654 alpha w = bis 0,80
- Elementuntersicht in Weisstanne astrein lebhaft,
  diese muß geschliffen und Strukturgebürstet sein
- Element ballwurfsicher nach DIN 18032
- Elementoberfläche unbehandelt
  (mögliche Behandlung: siehe Zulage)
- Befestigung mit herkömmlichen Druckluft-Klammern
  in den Akustikfugen, siehe Verlegeanleitung.

Elemente liefern und montieren im Deckenbereich EG + OG
auf vor beschriebene Unterkonstruktion aus gehobelten Latten, verdeckte, unsichtbare Befestigung.
Im OG teilweise zwischen sichtbaren Sparren und Pfetten,
Vergütung Mehraufwand in eigener Position.
Menge: 640,000 m²

**1.3.43 Suncare 800 EH Lichtschutzgrundierung**
*** Grundposition ZZ 1.0
Zulage zu Akustikverkleidung der Decke für UV - Schutzlasur als Schutz gegen Holzvergilbung. Vermindert die durch Licht (UV) ausgelösten Abbaumechanismen und Dunkel-Verfärbungen von Holz.
Geeignet für den Innenbereich giftklassefrei
Bauseitige Schnittstellen sind bei der Montage nachzubehandeln.
z.B. Fabrikat SunCare 800 EH. Hersteller: Fa. Böhme, o. glw.

angebotenes Produkt: '............................................'

Behandlung der Decke werkseits oder vor Ort nach Wahl des Bieters.
Menge: 640,000 m²

**1.3.44 Kehl- bzw. Gratausbildung**
Zulage für Herstellen von Kehlen und Graten an den Neigungsweckseln der Dachuntersicht mit Kehl- bzw. Grat-Leiste, einschl. Abhängung, Querschnitt ca. 60/60 cm, konisch beidseitig abgefälzt,
für Anschluss der anschließenden Akustikdeckenelemente mit
jeweils 4 mm Sichtfuge,
einschl. beidseitigen Schrägschnitten am Akustikelement.
Menge: 20,000 m

**1.3.45 Zuschnitt, Revisions- Öffnung 40/40 cm**
*** Grundposition ZZ 2.0
Herstellen einer Revisions-Öffnung im Element
Länge 400 mm, Breite 400 mm.
ohne Verstärkung wie in der Verlegeanleitung
dargestellt.
Menge: 1,000 St

**1.3.46 Zuschnitt, Revisions- Öffnung 60/60 cm**
*** Grundposition ZZ 2.0
Herstellen einer Revisions-Öffnung im Element
Länge 600 mm, Breite 600 mm.
ohne Verstärkung wie in der Verlegeanleitung
Dargestellt.
Menge: 6,000 St

**1.3.47 Bohrung d = 15 - 25 mm**
*** Grundposition ZZ 2.0
Bohrungen in der Decklage des Elements für Elt-Kabeldurchführungen aus dem Zwischenraum.
bzw. Einbau von Bewegungsmeldern,
Durchmesser ca 15 - 25 mm.
Menge: 40,000 St

**1.3.48 Bohrung 60 - 105 mm**
*** Grundposition ZZ 2.0
Oberflächenfertige Bohrungen im vor beschriebenen Akustikelement Decke z.B. für Einbauleuchten, Tellerventile und andere Einbauteile.

Durchmesser: 60 - 105 mm
Menge: 30,000 St

**1.3.49 Ausschnitt rund D = 150-220 mm**
Ausschnitt
als Zulage,
zu vorbeschriebene Lignotrend-Decken,
rund, für Einbauleuchten,
einschl. evtl. notweniger Ergänzung der Unterkonstruktion,
Durchmesser 150-220 mm.
Menge: 20,000 St

**1.3.50 Ausschnitt / Einsatz für Notausgangsleuchten 360x120 mm**
Ausschnitt in vorbeschriebener Lignotrend-Decke herstellen und flächenbündig geschlossenes Fichte-/Weißtenne-Brett einsetzen, als Schraubgrund für Notausgangsleuchten,
einschl. evtl. notweniger Ergänzung der Unterkonstruktion,
Größe 360 x 120 mm.
Menge: 10,000 St

**1.3.51 Akustik-Decke, Design Troldtekt®, ultrafein 1,0 mm, 35 mm**
Lieferung und Montage einer Troldtekt® Holzwolle-Akustik-Unterdecke,
bestehend aus:
- Zementgebundenen Holzwolle-Leichtbauplatten nach
DIN EN 13168
Brandverhalten: Klasse B-s1, d0 nach DIN-EN 13501-1
Montage: an mit Fix-Ankern abgehängten CD-Metallprofilen
als Kreuzrost

Leitfabrikat: Troldtekt® mit ultrafeiner Struktur; 1,0 mm Faserbreite oder gleichwertig:

Befestigungsgrund: Brettsperrholzdecken

Grundbestandteil Holzwolle gem. Zertifizierungsprogramm:
- FSC®-Zertifizierung (FSC® C115450)
Feuchtebeständigkeit: 100 % rel. Luftfeuchte
Produkttoleranzen nach EN 13168
Länge: ± 1 mm (Länge ≥ 1.250 mm = ± 2,0 mm)
Breite: ± 1 mm
Dicke: ± 1 mm
Chloridgehalt: Klasse Cl3 < 0,06 %
Farbe: naturweiß bzw. nach Angbe aus Herstellerkarte
Farbe: .  Natur Hell (ohne Farbauftrag)
Kantenausführung:  K5 (5 mm Fase)
Modulmaß (B/L):  600 x 1.200 mm
Stärke: 35 mm

Die Holzwolle-Akustikplatten verfügen über eine CE-Kennzeichnung, eine PEFC™- oder FSC®-Zertifizierung (FSC® C115450) und sind nachgewiesen emissionsarm
(z.B.: Blauer Engel, M1, dänisches Raumklima-Gütesiegel).
Als Nachweis für Nachhaltigkeit definiert durch Materialgesundheit, Rückführbarkeit in den biologischen Kreislauf, Nutzung erneuerbarer Energien, Wassermanagement, sowie die soziale Verantwortung des Herstellers gilt beispielsweise die Cradle-to-CradleTM Zertifizierung ab der Kategorie Silber.

Bei Alternativangeboten ist die Gleichwertigkeit aller funktionalen Eigenschaften vom Bieter schriftlich nachzuweisen.

- Unterkonstruktion aus mit Fix-Ankern abgehängten CD-Metallprofilen
bestehend aus Hauptprofilen 60 x 27 x 0,6 mm, nach DIN 18182T.1, DIN-EN 14195,
sowie Abhänger, Profilverbinder, Randprofile und dafür zugelassene Befestigungsmittel.

Max. Abstand Abhänger: 1.200 mm; nach stat. Anforderung
Abstand Hauptprofile: 600 mm
Lastklasse Abhänger: 0,15 kN/m²; nach stat. Anforderung

Der Korrosionsschutz aller Metallteile muss den am Einbauort herrschenden Bedingungen Sorge tragen.
Die Einteilung der Decken hat so zu erfolgen, dass die Randplatten nicht schmaler als 300 mm werden.
Flucht- und waagerecht nach Herstellerangaben verlegen.

Einbau im EG,
Raumhöhe  bis 3,10 m
Abhängehöhe  bis ca. 35 cm

Montagekurzbeschreibung:
Die Holzwolle-Akustikplatten sind auf das wie vor beschriebene CD-Rost mittels Troldtekt® Schrauben zu montieren.
Kopf: Ø=13 mm, mit aufgeprägter Plattenstruktur, dadurch geringe Sichtbarkeit
Schraubengröße: 4,2 x 50 mm
Korrosionsschutz: 18 my Chromatierung

Die Schrauben sind in Plattenfarbe zu bestellen.
Die Platten mit Troldtekt-Schrauben in einem Abstand von
20 mm von den Kanten befestigen. Die Schrauben auf den Plattenflächen einsetzen - nicht in den Nuten.
Die Schrauben sind gerade und planeben mit der Plattenoberfläche einzudrehen. Es ist auf ein sauberes und gleichmäßiges Schraubenbild zu achten.

Beschädigte oder verschmutzte Platten dürfen nicht eingebaut werden.

Montageanleitungen des Herstellers sind zu beachten!

Die abnahmefertige Montage ist nach DIN EN 13964, Vorbemerkungen, Architektenplänen, Angaben der Bauleitung sowie den Verarbeitungsrichtlinien und Montageanleitungen der Hersteller in handwerklich einwandfreier Arbeit auszuführen.

Leitfabrikat: Troldtekt® Ultrafein (1,0 mm Faserbreite)

Angebotenes Fabrikat: '...............................................'
Menge: 135,000 m²

**1.3.52 Akustik-Decke, waagrecht, Struktur 1,0 mm, sichtbar geschr.25 mm AV**
Lieferung und Montage einer Holzwolle-Akustik-Unterdecke,
waagrecht wie vor, jedioch mit rückseitigem Akustikvlies

Farbe: .  Natur Hell (ohne Farbauftrag)
Kantenausführung:  K5 (5 mm Fase)
Modulmaß (B/L): 600 x 1.200 mm
Stärke:  25 mm
Abhängehöhe (Lichte)  EG bis ca.35 cm, OG bis 70 cm

Leitfabrikat: Troldtekt Ultrafein Plus (1,0 mm Faserbreite)
Angebotenes Fabrikat: '...............................................'

sonst wie vor beschrieben.
Menge: 115,000 m²

**1.3.53 Akustik-Decke geneigt, Design Troldtekt® ultrafein 1,0 mm, 25 mm AV**
*** Grundposition ZZ 3.0
Lieferung und Montage einer Troldtekt® Holzwolle-Akustik-Unterdecke,
wie vor, jedoch
ca. 25° geneigt, der Dachuntersicht folgend

Leitfabrikat: Troldtekt® mit ultrafeiner Struktur; 1,0 mm Faserbreite oder gleichwertig:
mit rückseitigem Akustikvlies
Stärke: 25 mm

Einbau im OG
Raumhöhe  ca. 1,30 - 4,40 m ab OKF,
Abhängehöhe  bis ca. 20 cm

Montagekurzbeschreibung:
Die Holzwolle-Akustikplatten sind auf das wie vor beschriebene CD-Rost mittels Troldtekt® Schrauben zu montieren.
Kopf: Ø=13 mm, mit aufgeprägter Plattenstruktur, dadurch geringe Sichtbarkeit
Schraubengröße: 4,2 x 50 mm
Korrosionsschutz: 18 my Chromatierung

Die Schrauben sind in Plattenfarbe zu bestellen.
Die Platten mit Troldtekt-Schrauben in einem Abstand von
20 mm von den Kanten befestigen. Die Schrauben auf den Plattenflächen einsetzen - nicht in den Nuten.
Die Schrauben sind gerade und planeben mit der Plattenoberfläche einzudrehen. Es ist auf ein sauberes und gleichmäßiges Schraubenbild zu achten.

Beschädigte oder verschmutzte Platten dürfen nicht eingebaut werden.

Montageanleitungen des Herstellers sind zu beachten!

Die abnahmefertige Montage ist nach DIN EN 13964, Vorbemerkungen, Architektenplänen, Angaben der Bauleitung sowie den Verarbeitungsrichtlinien und Montageanleitungen der Hersteller in handwerklich einwandfreier Arbeit auszuführen.

Leitfabrikat: Troldtekt® ultrafein (1,0 mm Faserbreite)

Angebotenes Fabrikat: '...............................................'
Menge: 190,000 m²

**1.3.54 Akustik-Decke, waagrecht, Struktur 1,0 mm, sichtbar geschr.25 mm AV**
*** Wahlposition ZZ 3.1
Lieferung und Montage einer Holzwolle-Akustik-Unterdecke,
waagrecht wie vor, jedioch mit rückseitigem Akustikvlies

Farbe: .  Natur Hell (ohne Farbauftrag)
Kantenausführung:  K5 (5 mm Fase)
Modulmaß (B/L): 600 x 1.200 mm
Stärke:  25 mm
Abhängehöhe (Lichte)  EG bis ca.35 cm, OG bis 70 cm

Leitfabrikat: Troldtekt Ultrafein Plus (1,0 mm Faserbreite)
Angebotenes Fabrikat: '...............................................'

sonst wie vor beschrieben.
Menge: 290,000 m²

**1.3.55 Akustik-Decke geneigt, Design Troldtekt® ultrafein 1,0 mm, 25 mm AV**
*** Wahlposition ZZ 3.2
Lieferung und Montage einer Troldtekt® Holzwolle-Akustik-Unterdecke,
wie vor, jedoch
ca. 25° geneigt, der Dachuntersicht folgend

Leitfabrikat: Troldtekt® mit ultrafeiner Struktur; 1,0 mm Faserbreite oder gleichwertig:
mit rückseitigem Akustikvlies
Stärke: 25 mm

Einbau im OG
Raumhöhe  ca. 1,30 - 4,40 m ab OKF,
Abhängehöhe  bis ca. 20 cm

Montagekurzbeschreibung:
Die Holzwolle-Akustikplatten sind auf das wie vor beschriebene CD-Rost mittels Troldtekt® Schrauben zu montieren.
Kopf: Ø=13 mm, mit aufgeprägter Plattenstruktur, dadurch geringe Sichtbarkeit
Schraubengröße: 4,2 x 50 mm
Korrosionsschutz: 18 my Chromatierung

Die Schrauben sind in Plattenfarbe zu bestellen.
Die Platten mit Troldtekt-Schrauben in einem Abstand von
20 mm von den Kanten befestigen. Die Schrauben auf den Plattenflächen einsetzen - nicht in den Nuten.
Die Schrauben sind gerade und planeben mit der Plattenoberfläche einzudrehen. Es ist auf ein sauberes und gleichmäßiges Schraubenbild zu achten.

Beschädigte oder verschmutzte Platten dürfen nicht eingebaut werden.

Montageanleitungen des Herstellers sind zu beachten!

Die abnahmefertige Montage ist nach DIN EN 13964, Vorbemerkungen, Architektenplänen, Angaben der Bauleitung sowie den Verarbeitungsrichtlinien und Montageanleitungen der Hersteller in handwerklich einwandfreier Arbeit auszuführen.

Leitfabrikat: Troldtekt® ultrafein (1,0 mm Faserbreite)

Angebotenes Fabrikat: '...............................................'
Menge: 350,000 m²

**1.3.56 Wandanschluss Schattenfuge Akustikdecke**
*** Bedarfsposition mit GB
Zulage für das Herstellen der Wandanschlüsse
der Holzwolle-Akustikdecken mittels Schattenfuge .

Schattenfugenbreite: 20 mm
Feuerwiderstandsklasse: F-0

Schattenfuge mit Hinterlegung aus Wandanschlussprofil, verzinkt, weiss lackiert.
Menge: 650,000 m

**1.3.57 Anschluss an Dachflächenfenster 66x98 cm**
Zulage zu vorbeschriebener Troldtekt-Decke
für Anarbeiten an rechteckige Dachflächenfenster-Leibung,
Nennweite DFF ca. 66 x 98 cm,
mit umlaufender Schattenfuge ca. 5-10 mm,
einschl. Anpassen bzw. Ergänzen der Unterkonstruktion.
Menge: 2,000 St

**1.3.58 Anschluss an Dachflächenfenster 78x98 cm**
Zulage zu vorbeschriebener Troldtekt-Decke
für Anarbeiten an rechteckige Dachflächenfenster-Leibung,
Nennweite DFF ca. 78 x 98 cm,
mit umlaufender Schattenfuge ca. 5-10 mm,
einschl. Anpassen bzw. Ergänzen der Unterkonstruktion.
Menge: 2,000 St

**1.3.59 Lichtvoute**
Herstellen einer durchlaufenden Randfuge, Breite ca. 10 cm,
Höhe ca 25 cm, mit senkrechter Gipskarton Aufkantung und oberer Abkofferung mit Unterkonstruktion zur Montage von Lichtbändern an der senkrechten Aufkantung
als indirekte Beleuchtung

in Abstimmung mit der Elektro-Firma

Ausführung bei Troldtekt- und Lignotrend-Decken
Menge: 145,000 m

**1.3.60 Revisionsklappe 60 x 60 cm, rahmenlos**
Liefern und montieren einer rahmenlosen Revisionsklappe in der Holzwolle-Deckenbekleidung

Format: 600 x 600 mm

Die Revisionsklappe zeichnet sich dadurch aus, dass sie keinen sichtbaren Rahmen hat und somit ein homogenes, ununterbrochenes Deckenbild gewährleistet.
Der Einbau erfolgt nach dem aktuellen Deckenplan und der Montageanleitung des Herstellers.
Menge: 17,000 St

**1.3.61 Dämmschicht für Akustikdecken, 30 mm**
*** Grundposition ZZ 4.0
Dämmschicht für Akustikdecken,
aus Mineralfaser DIN 18165, kaschiert,
z.B. Isover Akustik SSP 2,

angebotenes Produkt::
'..........................................................'

Dicke 30 mm.

liefern und einbauen
Menge: 100,000 m²

#### Untertitel 1.4 Regiearbeiten

*Hinweis: ZTV REGIEARBEITEN:*
Arbeiten, die im Leistungsbeschrieb nicht erfaßt sind, müssen umgehend über ein Nachtragsangebot erfasst werden
(siehe Vorbemerkungen).
Für andere Arbeiten, welche im LV nicht erfasst sind und die nur auf ausdrückliche Anweisung der Bauleitung in Regie ausgeführt werden dürfen, sind die folgenden Stundensätze für die Gesamtbauzeit bindend vereinbart.
Die Regieberichte sind binnen 3 Werktagen der Bauleitung zur Unterschrift vorzulegen.
Später eingereichte Berichte werden nicht anerkannt.
In den Stundensatz sind alle Neben-, Fahrt- und Gemeinkosten einzurechnen.
Vorarbeiter- und Aufsichtsstunden werden für Stundenlohnarbeiten nicht anerkannt und werden als Facharbeiter-Sätze verrechnet.

**1.4.1 Facharbeiter**
Menge: 20,000 Std

**1.4.2 Helfer**
Menge: 10,000 Std
